# Serverhalle Universität zu Köln
Angebotsaufforderung (GAEB 90, DA83)
DV-Nummer: 21004
Währung: EUR
Auftraggeber: Universität zu Köln, Abteilung 52, Planen und Bauen, Albertu

## Wartung und Instandhaltung
Datum: 27.11.25

*Hinweis*
Ergänzend zum Leistungsverzeichnis zur
Anlagenerrichtung für
die "LV 09 L Kälte-/ Lüftungstechnik HPC Kühlung" ist
neben
der Erstellung der Anlage auch deren Wartung und
Instandhaltung anzubieten.
Das Wartungs- Instandhaltungsangebot für die Zeit der
Gewährleistung von 4 Jahren wird gemeinsam mit dem
Angebot
zur Errichtung der Anlage gewertet.

**Ausführungsbeschreibung 0001 Wartungsungsvertrag (nach dem Muster der AMEV)**
*Wartungsungsvertrag (nach dem Muster der AMEV)*
Es wird ein Wartungsungsvertrag (nach dem beigefügten
Muster der AMEV) abgeschlossen, welcher ausgefüllt mit
dem
Angebote abzugeben ist.

Der Anlagenerrichter ist verpflichtet bis zum Ablauf
von 3
Monaten nach der Übergabe der Anlage den
Waretungsvertrag
auf der Grundlage des gewerteten Angebotes
abzuschließen.

Mit dem Leistungsverzeichnis abzugeben sind die im
Instandhaltungsvertrag enthaltenen Punkte:
- 5.1: Jährliche Vergütung
- 5.2: Stundensätze und Zeitzuschläge

Die weiteren Anlagen "Arbeitskarten" sind auf
Vollständigkeit hin
zu überprüfen und ggf. zu ergänzen.

*Hinweis*
Es handelt sich um die komplette neu errichtete Anlage
zur
HPC-Kühlung gemäß separatem Leistungsverzeichnis, u.a.
mit
folgenden Anlagenteilen:
- 1 Rückkühler auf dem Dach
- 3 Ausdehungsgefäße
- 1 Schlammfang
- 1 Sprührohrentgasung
- 3 Pufferspeicher
- 2 Doppelpumpengruppen mit Schmutzfänger
- 1 Wärmetauscher in der Kältezentrale 1 des
Hauptgebäudes
- sowie 1 Doppelpumpengruppe
sowie das dazugehörende Rohrleitungsnetz

**1 Jahreswartung 1. Jahr**
Jährliche Vergütung für die Wartung der beschriebenen
Kälteanlage im 1. Jahr nach Fertigstellung
Menge: 1,000 psch

**2 Jahreswartung 2. Jahr**
Jährliche Vergütung für die Wartung der beschriebenen
Kälteanlage im 2. Jahr nach Fertigstellung
Menge: 1,000 psch

**3 Jahreswartung 3. Jahr**
Jährliche Vergütung für die Wartung der beschriebenen
Kälteanlage im 3. Jahr nach Fertigstellung
Menge: 1,000 psch

**4 Jahreswartung 4. Jahr**
Jährliche Vergütung für die Wartung der beschriebenen
Kälteanlage im 4. Jahr nach Fertigstellung
Menge: 1,000 psch

USt %: 19,00
